# Kita Wittenförden
Angebotsaufforderung (GAEB DA XML 3.2, DA83)
Projekt: 026_1220
Währung: EUR
Auftraggeber: Gemeinde Wittenförden, über Amt Stralendorf, Dorfstraße 30
Ausführungsort: Kita Wittenförden "Zwergenland", Alte Dorfstraße 34, 19073 Wittenförden
Erstellt mit: BUILDUP, BUILDUP v28.4.0.0, 25.09.2024

## 012 Los 12 Bodenbelagsarbeiten

### 12 Los 12 Bodenbelagsarbeiten

*Hinweis: Los 12 Bodenbelagsarbeiten*
Allgemeine Zusätzliche Technische Vertragsbedingungen für Bauleistungen
(Allgemeine ZTV)
Allgemeine Regelungen für Bauleistungen jeder Art

Allgemeines
Grundlage für alle Arbeiten und die Abrechnung ist die VOB/ C.

Es gelten die einschlägigen Normen, Richtlinien und
die (allgemein) anerkannten Regeln der Technik.
Insbesondere wird hingewiesen auf:
- berufsgenossenschaftliche Vorschriften für Sicherheit und Gesundheit bei der Arbeit
- die Merkblätter des Zentralverbandes des deutschen Baugewerbes (ZDB)
- Unfallverhütungsvorschriften (UVV Bauarbeiten) und  Schutzbestimmungen
- technische Regeln für Gefahrstoffe (TRGS)
- Herstellerrichtlinien, Werksvorschriften und Verarbeitungsrichtlinien

Es können Teilleistungen in zeitlich versetzten Abständen zur Ausführung kommen,
sodass hierdurch zusätzliche Anfahrten zur Baustelle erforderlich werden.
Dies ist in die EP einzukalkulieren.

Vor Angebotsabgabe hat sich der Bieter über die Lage und Beschaffenheit des Geländes, Zufahrts-, und Lagermöglichkeiten sowie über Art und Umfang der Leistungen eingehend zu informieren.

Etwaige Unklarheiten sind mit der ausschreibenden Stelle zu klären. Der Bieter ist gehalten,
die im LV beschriebenen Leistungen auf fachgerechte Ausführung und Eignung für den vorgesehenen Verwendungszweck zu überprüfen.

Der AN benennt schriftlich einen Fachbauleiter, der sämtliche Koordinations- und Überwachungspflichten in Zusammenhang mit der Bauleitung übernimmt und ständig erreichbar
ist.
Ein Wechsel des verantwortlichen Bauleiters oder der Ausführungskolonne des AN ist der Bauleitung zu melden.

Gefahrstoffe
Beabsichtigt der AN den Einsatz bzw. den Umgang mit Gefahrstoffen entsprechend Gefahrstoffverordnung bzw. den Technischen Regeln für Gefahrstoffe, so hat der AN vor Aufnahme der Arbeiten den Nachweis der Sachkunde, eine Anzeige des beabsichtigten Umgangs mit dem Gefahrstoff, sowie das Vorhandensein einer entsprechenden Betriebsanweisung gemäß den Vorschriften der Gefahrstoffverordnung schriftlich gegenüber der Bauleitung zu erbringen.

Beim Verarbeiten von Gefahrstoffen, Kunstharzen oder Flüssigkunststoffen ist durch den AN sicherzustellen, daß die Arbeitnehmer die erforderliche persönliche Schutzausrüstung benutzen. Die Art der Schutzausrüstung wird durch den Sigeko in Abhängigkeit vom eingesetzten Material festgelegt, die Freigabe zur Arbeit ist rechtzeitig vor Ausführungsbeginn bei der Bauleitung und Sigeko einzuholen.

Beim Einsatz von Gefahrstoffen sind die Arbeitnehmer nach § 20 GefStoffV anhand der Betriebsanweisung über Umgang und Gefahren zu unterweisen.
Die Unterweisung ist schriftlich zu dokumentieren und Bauleitung und Sigeko vorzulegen.

Beim Verarbeiten von Mineralfasern ist TRGS 521 zu beachten. Die Anwendung von Dämmstoffen, die den Freispruchkriterien der TRGS 905 entsprechen, wird aus Gründen des gefahrstoffrechtlichen Substitutionsgebots (vgl. Arbeitsschutz-Richtlinien) empfohlen.
Die Nachweise über die Einstufung sind vorzulegen.

regelmäßige Bauberatungen, Bautagesberichte
Zu den wöchentlich stattfindenden Besprechungsterminen hat der AN einen bevollmächtigten, fachkundigen Vertreter zu entsenden (Teilnahme nach Erforderniss in Absprache mit der Bauleitung). Freistellungen von dieser Verpflichtung können nur im Einzelfall durch die Bauleitung ausgesprochen werden.

Bautagesberichte sind wöchentlich der Bauleitung des AG vorzulegen.

Baustelleneinrichtung/ -erschließung
Die Bereitstellung verschließbarer Räume ist nicht bauseitige Leistung.

Die Aufstellung von Containern des AN ist nur mit Zustimmung des AG
und in Abstimmung mit der Bauleitung möglich.

Innerhalb der Baustelle vom AN benötigte und nicht durch besondere Anweisung des AG geforderte Baustraßen und sonstige befestigte Flächen müssen vom AN selbst hergestellt, unterhalten und wieder ausgebaut werden.

Die Gehwege im Bereich der Baustellenzufahrt sind mit einem Bohlenbelag zu schützen.

Die Sicherung der Geh- und Transportwege auf der Baustelle zur Vermeidung von Unfällen obliegt dem AN, einschließlich Ausschilderung, Abschrankung, Beleuchtung, Beachtung notwendiger Zufahrtsprofile, Wende- und Aufstellflächen.

Die laufende Reinigung der durch seine Baufahrzeuge verschmutzten öffentlichen Straße, Wege und der Baustellenzufahrt obliegt dem AN (bei Erdarbeiten mindestens täglich).

Rinnen und Bordsteine der Überfahrten sind vor Baubeginn der Arbeiten ausreichend zu sichern, der Wasserabfluß zu den Straßeneinläufen muß jedoch jederzeit gewährleistet sein.

Bereits vorhandene Absteckungen, Grenzsteine, Festpunkte, Höhenmarken usw. für Gebäude oder Straßen- und Wegeführung sind vor Arbeitsbeginn durch den AN zu sichern. Wird durch unsachgemäße Behandlung, Verschiebung oder Verlust solcher Punkte eine Neuvermessung notwendig, geht dies zu Lasten des AN.

Der Auftragnehmer hat stets dafür Sorge zu tragen, das die Zufahrtsmöglichkeiten für die Feuerwehr und die Krankenwagen in erforderlichem Umfang freigehalten werden (Beschilderung, Ausweisung von Wartebereichen für LKW und Maschinen, Beachtung notwendiger Zufahrtsprofile, Breite und Höhe, Wende- bzw. Aufstellflächen, etc.).
Bei Blockierung und Sperrung der Straßen, Plätzen und Wegen durch seine Transporte und Montagen während der Bauzeit hat der Auftragnehmer die Aufrechterhaltung des Verkehrs ohne besondere Vergütung zu gewährleisten.

Das Aufstellen von Mannschaftsunterkünften, Schlaf- und Wohnkabinen für auswärtige Arbeiter und Beschäftigte auf dem Baugrundstück ist untersagt.

Die Baustellensicherung (Bauzaun etc.) darf nicht zu Werbezwecken beklebt oder behängt werden.

Schutzmaßnahmen
Der AN hat für die Dauer der Bauausführung alle Schutzmassnahmen zu treffen, die zur Sicherung baulicher Anlagen und Einrichtungen aller Art, sowie Bäume, gärtnerische Anlagen und dritte Personen, die auf der Baustelle erforderlich sind. Für Schäden ungesachgemäßen Maschieneneinsatz und die Lagerung von Maschinen, Material und Gerät haftet der AN.

Es dürfen keine schädlichen Stoffe, wie Mineralöle, Säuren, Laugen, sonstige Chemikalien oder bodenverfestigende Stoffe ausgegossen werden.
Die vorhandenen Entwässerungkanäle und sanitären Abfluss- einrichtungen dürfen nicht zum Reinigen von Werkzeugen benutzt werden. Materialrückstände dürfen nicht in Abwasserkanäle geleitet werden.

Für alle Baumaßnahmen auf der Baustelle sind die außerhalb des Baugrundstücks auftretenden Erschütterungseinwirkungen auf benachbarte Gebäude, Menschen in Gebäuden und empfindliche Einrichtungen so gering, wie nach dem anerkannten Stand der Technik möglich, zu halten.

Bauschutt und Baustellenreinigung
Die Baustelle muß täglich und besonders am letzten Arbeitstag jeder Arbeitswoche gereinigt werden mit einer entsprechenden Zahl von Arbeitskräften und Arbeitsmitteln, nach Erfordernis auch öfter. Der AN muß seine Baustellen- und Materialabfälle, Verpackungen usw. unter Einhaltung der gültigen Vorschriften selbst entsorgen. Für den Abtransport des anfallenden Bauschutts und der Abfälle ist der AN verantwortlich.
Vorgefundene Verunreinigungen, Zurücklassen von Verpackung, Abbruchmaterial usw. werden nach einmaliger Abmahnung und Fristsetzung durch die Bauleitung zu Lasten des Verursachers entsorgt.

Sämtliche zur Ausführung der Arbeiten notwendigen Arbeits- und Schutzgerüste nach UVV und berufsgenossenschaftlichen Vorschriften werden nicht vergütet und sind in die Einheitspreise des LV's einzurechnen.

Schutzgerüste, Geländer, Absperrungen und sonstige Sicherungsmaßnahmen des Arbeits- und Gesundheitsschutzes, vor allem Maßnahmen zur Sicherung gegen Absturz (Geländer, Absperrungen, Abdeckungen) dürfen erst dann entfernt werden, wenn jegliche Gefahr beseitigt ist, ohne Rücksicht darauf, ob die Werkleistung des AN beendet oder abgenomen ist.
Die Benutzung fremder Gerüste geschieht auf eigene Gefahr.

Stundenlohnarbeiten
Stundenlohnarbeiten bedürfen der besonderen Anordnung der Bauleitung vor der Ausführung.
Für Geräte, die für die Stundenlohnarbeiten angeboten werden, gelten Preise - mit  Bedienungspersonal -

#### 12.1 Bodenbelag

*Hinweis: Bodenbelag*
Zusätzliche Technische Vertragsbedingungen für Bodenbelagarbeiten

Es gelten die allgemeinen technischen Vertragsbedingungen für Bauleistungen (VOB/ C).

Es gelten die einschlägigen Normen, Richtlinien und
die (allgemein) anerkannten Regeln der Technik.

Folgende Leistungen sind in die Einheitspreise einzukalkulieren und
werden nicht besonders vergütet, soweit nicht in den
Ausschreibungstexten besonders erwähnt:
-  das Verlegen des Bodenbelags in vom Rechteck abweichender  Form
  der zu belegenden Fläche

Die Montagebedingungen des Herstellers bezüglich Luftfeuchte, Temperatur usw. sind einzuhalten.

Muster:
Bemusterungsvorschläge hat der AN so frühzeitig vorzulegen, daß eine Klärung erfolgen kann, ohne den Baufortschritt zu gefährden.
Die Ausführung der Fugen und die Farbe des Fugenmaterials ist zu bemustern.
Ausführung erst nach erfolgter Freigabe durch den AG.

Schrauben, Muttern, Anker, sonstige Befestigungsteile:
Alle erforderlichen Verbindungsmittel und Verankerungsteile und deren Bemessung sind in die Einheitspreise einzukalkulieren. Grundsätzlich sind alle Befestigungsteile feuerverzinkt korrosionsgeschützt herzustellen. Alle raumseitigen Schrauben und Befestigungsteile sind in Edelstahl auszuführen (Werkstoff-Nr. 1.4401 bzw. 1.4571, DIN 267), wenn nicht anders beschrieben.
Bei der Verbindung unterschiedlicher Metalle sind zur Vermeidung von Kontaktkorrosion Folien- oder Neoprenezwischenlagen anzubringen.

Die Verlegerichtung des Bodenbelags und die Bahnlängen sind vor Ausführung
mit dem AG und der Bauleitung abzustimmen.

*Hinweis: Baustellenordnung*
Die Einhaltung der Baustellenordnung ist Teil der Vertragserfüllung.
Jeder AN hat seinen Mitarbeitern vor Beginn der Arbeitsaufnahme den Inhalt der Baustellenordnung zur Kenntnis zu geben und sie über die einschlägigen Sicherheitsbestimmungen zu unterrichten.
Die Tätigkeit des SIGEKoordinators befreit den AN nicht von der Verantwortlichkeit der Arbeitsschutzpflichten gegenüber seinen Beschäftigten.

*Hinweis: wichtige Hinweise für Kalkulation und Ausführung, Rahmenbedingungen*
Bausellensicherung und Zufahrt
Die Zuwegung zur Baustelle und die BE-Fläche sind mit Bauzaun
zu sicherm - Der Bauzaun ist ständig geschlossen zu halten!

Das während der Bauarbeiten in Nutzung befindliche nord-östliche Kindergartengebäude (direkt an der Alten Dorfstrasse) bleibt erhalten und darf nicht beschädigt werden!

ACHTUNG:
Auf der Hoffläche befinden sich Erdkollektoren im Erdreich
diese dürfen bei den Arbeiten nicht beschädigt werden!
- nicht mit schwerem Gerät befahren -
Lage s. Erdkollektorplan, Beglau Wärmepumpen!

Die Arbeitsbereiche sind zu sichern

1. Kindergartenbetrieb - Betriebszeiten/ lärmintensive Arbeiten/
Rettungswege

Das auf dem Grundstück gelegene und verbleibende Kindergartengebäude ist während der Ausführung in Nutzung, das betrifft auch die zugehörige Gartenfläche (Außen-Spielbereich Kindergarten).
Außer in den Ferienzeiten.

Die „normalen“ Dienstzeiten bzw. Öffnungszeiten der Kita sind von:
Montag bis Freitag von 6.00 bis 17.30 Uhr.
Die Schlafenszeit ist dabei jeweils von 12 bis 14 Uhr

Die lärmintensivsten Arbeiten sind möglichst außerhalb dieser Dienstzeiten, insbesonders außerhalb der Schlafenszeiten,
bzw. in Absprache mit dem Nutzer und der Bauleitung auszuführen.

Alle Rettungswege, d.h. Fluchtwege und die Feuerwehrzufahrt müssen
ständig freigehalten werden!

2. Ferienzeiten/ Betriebsferien und Brückentage für das Jahr 2023/ 24:
- komplett zu  10.05.2024

3. Baustelleneinrichtung - Schutz vor Betretung der Baustelle durch Kinder, Erzieher, Eltern
Die Sicherheit auf der Baustelle ist ständig zu gewährleisten. Dafür ist die Baustelleneinrichtung jederzeit in einem mängelfreien Zustand zu halten, d.h. die notwendigen Sicherheitsvorkehrungen sind zu gewährleisten.
Es dürfen von den Firmen keine eigenmächtigen Veränderungen an den Sicherheitseinrichtungen vorgenommen werden.
Der Bauzaun zur Trennung Baustelle/ BE-Bereich und Kindergartenbereich ist jederzeit in einem einwandfreien Zustand zu halten.

4. Rauchverbot
Auf der Baustelle gilt grundsätzlich Rauchverbot.

5. Beschallungsverbot
Alle Firmen sind aufgefordert in unmittelbarer Nähe zur Kita - während der Betriebszeiten - keine Radiogeräte zu betreiben.

*Hinweis: ALLGEMEINE VORBEMERKUNGEN*
Der Auftragnehmer verpflichtet sich für seine Mitarbeiter ein
Rauch- und Alkoholverbot am Arbeitsplatz und am Gebäude zu erlassen und dessen Einhaltung zu überwachen. Mahlzeiten werden ausschließlich in den Tagesunterkünften eingenommen.

Verkehrsverhältnisse auf der Baustelle, insbesondere
Verkehrsbeschränkungen

Die Geschwindigkeit ist auf dem Gelände den Verhältnissen anzupassen. Der Baustellenverkehr hat ausschließlich über die vereinbarten Straßen zu erfolgen. Eventuell notwendige Genehmigungen sind vom AN bei den zuständigen Behörden einzuholen.
Der AN unterliegt der Verkehrssicherungspflicht.

Anlieferungsort, Standort sowie Zeitpunkt und - rahmen für die Be- und Entladung von Material und Arbeitsgeräte sind mit der Objektüberwachung frühzeitig abzustimmen.

Es ist zu prüfen, ob das Befahren mit schwerem Baustellengerät die angrenzenden Gehweg- / Rasenflächen, Straßen und bestehende Versorgungsleitungen beschädigt. Insbesondere im Hinblick auf die verlegten Kanäle/ Stromleitungen, Zugangsleitungen etc. muss die Fläche ggf. vor eventuellem Be- und Überfahren durch geeignete
lastverteilenden Maßnahmen wie Stahlplatten o. ä . gesichert
werden. Die Preise hierfür sind in die EPs einzukalkulieren

Für den Verkehr freizuhaltende Flächen

Die Zufahrt zum Gelände ist für Feuerwehrfahrzeuge während der gesamten Bauzeit durch geeignete Maßnahmen sicher zu stellen. Feuerwehraufstellflächen müssen jederzeit freigehalten werden.

Arbeitsplatzbeleuchtung

Für die Arbeitsplatzbeleuchtung hat der AN selbst zu sorgen.
Diese ist vom AN zeitgerecht, in eigener Veranlassung und
Haftung zu errichten, vorzuhalten, zu betreiben, umzulegen und
zu entfernen. Alle hieraus resultierenden Kosten sind in die
Einheitspreise einzurechnen.

Lage und Ausmaß der dem Auftragnehmer für die
Ausführung seiner Leistungen zur Benutzung oder
Mitbenutzung überlassenen Flächen und Räume

Die Lage und die Größe der Baustelleneinrichtungsfläche
erfolgt nach Vorgabe und in Absprache mit dem AG.
Die Baustelleneinrichtung erfolgt nach Vorschlag des AN.
Die Baustelleneinrichtung des AN muss der Größe des
Bauvorhabens angepasst sein und eine termingerechte und
bauablaufoptimierte Abwicklung des Bauvorhabens
ermöglichen.

Die Einrichtung von Lager- und Abstellflächen für sämtliche für
die Ausführung der Leistungen notwendigen Container,
Maschinen, Materialien etc. ist unter Berücksichtigung des
Baustelleneinrichtungsplanes und in frühzeitiger Absprache mit
der Objektüberwachung innerhalb des Bauzauns möglich.
Baustelleneinrichtungen müssen auf Anordnung des
Auftraggebers sofort entfernt werden. Ohne Genehmigung
durch den AG ist es nicht gestattet, in dem Bauvorhaben selbst
oder auf dem Baugrundstück Material- und Werkzeuglager bzw.
Unterkünfte einzurichten.

*Hinweis: Abschlussdokumentation/ Abnahmedokumentation*
Zum Leistungsumfang des Auftragnehmers,
ohne selbständige Vergütung, gehören:

Der Auftragnehmer hat alle notwendigen Unterlagen
für die Abnahmedokumentation aller Leistungen
aus dem gesamten Los vollständig zusammenzustellen,
und dem AG zu übergeben, z.B.:

- Fachunternehmererklärung
- Übereinstimmungsnachweise und/ oder
  Übereinstimmungserklärungen gemäß §§ 22 und 23
  der LBauO M-V, für alle eingebauten Bauprodukte
- Nachweiß aller geforderten technischen Parameter
- Datenblätter aller eingebauten Produkte/ Fabrikate
- Materialgütenachweiße
- Datenblätter aller Reinigungsmittel
- Pflegeanweisungen der Bodenbeläge
etc.

*Hinweis: Rahmenbedingungen etc.*
Sonstige Hinweise:
Sämtliche für die Umsetzung der ausgeschriebenen Leistungen erforderlichen Arbeits- und Hilfsmittel, Nebenleistungen und sonstigen Maßnahmen sind in die jeweiligen Einheitspreise einzukalkulieren.

Technisch bedingte Unterbrechungen der Ausführung,
sind in der preislichen und zeitlichen Kalkulation zu berücksichtigen.
Nach Abschluss der Arbeiten ist die Baustelle rein zu übergeben.

Die örtlichen Emissions- und Wasserschutzvorschriften sind zu beachten.

Kalkulation und Abgabe der Angebote von Bauleistungen:
Die Angebotspreise sind als Festpreise netto zu kalkulieren. Die Umsatzsteuer ist am Ende gesondert auszuweisen. Mit den angebotenen Preisen sind alle ausgeschriebenen Leistungen komplett abgegolten. Nebenleistungen werden nicht gesondert vergütet und gehören zur
vertraglichen Leistung.

Das Leistungsverzeichnis des AG ist verbindlich. Eigene Leistungsbeschreibungen des Auftragnehmers sind ungültig und werden nicht gewertet. Der Auftragnehmer ist verpflichtet, den
Auftragnehmer vor Abgabe des Angebotes auf fachliche und rechtliche Fehler im Leistungsverzeichnis und in den Vergabeunterlagen hinzuweisen.

Der AG behält sich vor, aufgrund von Änderungen während der Durchführung die Aufgabenstellung und damit das Auftragsvolumen anzupassen. Die rechtlichen Folgen nach der VOB bleiben davon unberührt.

Es wird ausdrücklich darauf hingewiesen, dass alle Arbeiten
während des laufenden Betriebes des Kindergartengebäudes
durchgeführt werden. Erheblicher Lärm und Staubentstehung sind weitgehend zu vermeiden. Das Befahren des in Nutzung bleibenden Spielhofes ist untersagt.

*Hinweis: Unterlagen und bautechnischen Nachweise*
Für die Ausführung sämtlicher Konstruktionen und Arbeiten sind die Unterlagen zu beachten und in die nachfolgenden Positionen einzukalkulieren, z.B.:
-  Ausführungsplanung der forejt architekten + partner mbB
-  Brandschutzkonzept der forejt architekten + partner mbB
-  Nachweis GEG Berechnung, Effizienzhaus kfW 40 EE
  der Schubert Energieberatung
-  Grundriss Erdgeschoss - Barrierefreiheit für Leitsystem etc.

Die vorgenannten Unterlagen können in Absprache mit der Vergabestelle eingesehen werden.

*Hinweis: Sicherung Baustelle täglich*
Eigenverantwortliches Sichern der Baustelle an Werktagen,
d.h. aller Zugänge (Tore, Bauzaun etc.)
täglich am Arbeitsende abschließen,
und zum Arbeitsbeginn aufschließen.

*Hinweis: Die Kita wird nach DGNB und QNG Richtlinien zertifiziert (KfW 40 NH)*
Qualitätssiegel Nachhaltiges Gebäude (QNG)-Mindestanforderungen

ACHTUNG:
Die Nachhaltigkeitsanforderungen/ Qualitätssiegel Nachhaltiges Gebäude (QNG)-Mindestanforderungen (bereitgestellt vom Büro Schubert Energieberatung, Wismar = Zertifizierungsstelle) sind als Extra-Dokument Bestandteil der Verdingungsunterlagen und sind bei der Kalkulation und Ausführung zu beachten.

*Hinweis: Qualitätssiegel Nachhaltiges Gebäude (QNG)-Mindestanforderungen:*
Das Gebäude soll als KFW 40 NH errichtet werden

Nachhaltigkeitsanforderungen

QNG-Mindestanforderung:
Treibhausgasemissionen und ermittelter Primärenergiebedarf nicht erneuerbar im Gebäudelebenszyklus müssen den Anforderungen der Methodik „LCA-Anforderungswerte für Nichtwohngebäude“ entsprechen
Nachhaltige Materialgewinnung:
mind. 70 % der verbauten Hölzer, Holzprodukte/Holzwerkstoffe stammen nachweislich aus nachhaltiger Forstwirtschaft
Nachweisführung: PEFC- und FSC-Zertifikate anerkannt/gleichwertige Zertifikate, Auflistung aller neu eingebauten holzbasierenden Materialien nach Gewerken inkl. Angaben über den prozentualen Anteil an der Gesamtmasse oder -volumen, Lieferscheine, Rechnungen

*Hinweis: Materialgruppen und Anforderungen die zu erfüllen sind*
für folgende Materialgruppen werden folgende Anforderungen mit in die Ausschreibung aufgenommen:

1. Linoleum: Einhaltung AgBB-Schema, Umweltzeichen Blauer Engel (DE-ZU 120), Chlorparaffine < 0,1 %, SVHC ≤ 0,1 %
2. Fliesenkleber: mineralischer Fliesenkleber oder Emicode EC 1/EC 1 Plus (oder Blauer Engel)
3. Verlegewerkstoffe für und Hilfsstoffe zur Belegung von Wand- und Bodenbelägen (nicht für Fliesen und Platten): Emicode EC 1 /EC 1 Plus
4. Tapetenkleber: Pulverprodukte oder Giscode D1
5. Spachtelmassen (inkl. Q-Spachteln), staubbindende Beschichtungen/Grundierungen (Entspr. Decopaint-RL Kat. G + H), Betonschutzbeschichtungen: nur Wb : VOC ≤ 30 g/l
6. Fassadenputze: Deklaration biozider Wirkstoffe
7. Malerarbeiten:
Glasgewebefaser/Malervlies: Chlorparaffine, PBB, PBDE, TCEP ≤ 0,1 %
Innenwand- und Deckenfarben: lösemittelfrei und weichmacherfrei (ELF)
Außenwandfarben inkl. Grundierungen: nur Wb: VOC ≤ 30 g/l

Auf die genannten Materialgruppen wird besonders hingewiesen und die Anlage 313 zur Schadstoffvermeidung wird Vertragsbestandteil.

**12.1.10 Schleifen**
Anhaftungen, labile Zonen und Schlämpenschichten durch schleifen entfernen. Absaugen mit Industriestaubsauger

Untergrund: neuer Zementheizestrich
Menge: 651,000 m²

**12.1.20 Schließen von Schwind-, Arbeitsfugen und Rissen**
Fachgerechtes Schließen von Schwind-, Arbeitsfugen und Rissen
im Untergrund mit einem 2-K-Spezialharz, einschließlich Einschneiden,
Säubern und Einlegen von Wellenverbindern, und anschließendem
Abstreuen mit geeignetem Quarzsand,
Verarbeitung gemäß Herstellerangaben.
Überschüssigen Quarzsand nach Aushärtung absaugen.
Menge: 40,000 m

**12.1.30 Unterboden reinigen, absaugen und grundieren**
Unterboden reinigen, absaugen und mit einer lösemittelfreien,
entsprechend RAL-UZ 113 (Blauer Engel) oder gleichwertig
emissionsarmen Dispersions-Spezialgrundierung als Haftbrücke
gemäß Herstellerangaben vorstreichen.
Menge: 651,000 m²

**12.1.40 Schließen von Löchern und Unebenheiten**
Löcher und Unebenheiten bis 10 mm, gestreckt bis 20 mm,
örtlich bis 30 mm ausgleichen mit einer zementären, standfesten,
entspr. RAL-UZ 113 (Blauer Engel) oder gleichwertig
emissionsarmen und caseinfreien Spachtelmasse,
sowie nachfolgendes Vorstreichen zur Erzielung der Haftung
nachfolgender Spachtelschichten mit einer lösemittelfreien,
entspr. RAL-UZ 113 (Blauer Engel) oder gleichwertig
emissionsarmen Dispersions-Spezial-Grundierung,

Achtung:
Ausführung nur in Absprache und nach Anweisung der Bauleitung.
Menge: 5,000 m²

**12.1.50 Anspachteln Übergänge**
Übergänge bis 10 mm, gestreckt bis 20 mm, örtlich bis 30 mm
ausgleichen mit einer zementären, standfesten, entspr. RAL-UZ 113
(Blauer Engel) oder gleichwertig  emissionsarmen und caseinfreien
Spachtelmasse, sowie nachfolgendes Vorstreichen zur Erzielung der
Haftung nachfolgender Spachtelschichten mit einer lösemittelfreien,
entspr. RAL-UZ 113 (Blauer Engel) oder gleichwertig emissionsarmen
Dispersions-Spezial-Grundierung,

Achtung:
Ausführung nur in Absprache und nach Anweisung der Bauleitung.
Menge: 10,000 m²

**12.1.60 Anspachteln von Anschlüssen/ Übergängen**
wie vorher beschrieben, jedoch:

z.B. an höher liegende Türschwellen,
Auftragsstärke im Mittel 3 mm,
Ausführung jeweils als Kleinfläche von ca. 1,00 x 1,00 m
im Bereich vor Türschwellen etc.

Achtung:
Ausführung nur in Absprache und nach Anweisung der Bauleitung.
Menge: 20,000 m²

**12.1.70 Spachteln Zement-Heizestrich für Bodenbelag - Linoleum**
Spachteln, mind. 3 mm dick auf grundiertem neuem Zementestrich,

Untergründe nivellieren und ausgleichen
mit zementärer Premium-Nivelliermasse
der Festigkeitsklasse C 35 / F7, oder gleichwertig,
nach Angaben des Herstellers.

Eigenschaften
- stuhlrollengeeignet
- Brandverhalten A1fl
- Extrem guter Verlauf
- Weniger Klebstoffverbrauch durch sehr glatte Oberfläche
- Ohne Schichtdickenbegrenzung
- Bestes Saugvermögen
- Schubfest unter Parkett
- Giscode ZP 1 / Chromatarm nach RL 2003/53/EG
- Emicode EC1 / Sehr emissionsarm
- RAL UZ 113/ Blauer Engel, oder gleichwertig
- Verbrauch ca. 1,4 kg/m² pro mm Schichtdicke
Menge: 651,000 m²

**12.1.80 Estrichrandstreifen abschneiden**
Überstehende Estrichrandstreifen nach dem Spachteln bündig mit der Oberkante abschneiden und ordnungsgemäß entsorgen.
Menge: 410,000 m

**12.1.90 Linoleum 2,5 mm, antistatisch, R 9**
Farben gemäß Materialkonzept
der Forejt Architekten und Partner mbB v.15.05.2023:

Kita Gruppe 4+5, Therapie, Personal
Farbton: meadow (Wiese)

Kita Flur/Garderobe, Mehrzweckraum
marmoleum piano
Farbton: warm grey (warmes Grau)

Krippe Gruppe 6, 7, 8, Schlafen Gr.7+8
Farbton: golden Saffron (goldener Safran)

Bodenbelag aus Linoleum DIN EN ISO 24011,
mit werkseitiger Oberflächenvergütung,
Topshield Pro, in mehreren Schichten aufgetragen und
mehrfach ausgehärtet,
CO2 - neutrale Herstellung Cradle to Gate,
entspricht den Anforderungen des Blauen Engel,
Einstufung DIN  EN ISO 10874  Klasse 34 (gewerblicher
Bereich, sehr starke Beanspruchung),
antistatisch, Aufladungsspannung im Begehversuch gemäß
DIN EN 1815  max. 2 kV,
Trittschallverbesserungsmaß  EN ISO 10140-3 / EN ISO
717-2  ca. 5 dB,
geeignet für Stuhlrollen DIN EN 12529 Typ W,
Brandverhaltensklasse DIN EN 13501-1  Cfl-s1,
brandtoxikologisch unbedenklich,
Bewertungsgruppe Rutschgefahr R 9 gemäß BGR 181,
beständig gegen Öle, Fette und Zigarettenglut,
Art der Nutzung  geeignet für Warmwasser-
Fußbodenheizung,

Dicke 2,5 mm,
in Bahnen, Bahnenbreite 200 cm,
Oberfläche glatt, einfarbige Flächenwirkung,
Wegen Farbkonzept geforderte Farbtöne siehe oben

auf vollflächig gespachtelten Untergrund kleben,
Belag,

Fabrikat:  Linoleum mit mit werkseitiger Oberflächenvergütung

angebotenes Fabrikat: '....................'
  vom Bieter anzugeben

Für das angebotene Fabrikat ist eine Erklärung des Herstellers über
den Entfall zusätzlicher Einpflege-/Beschichtungsmaßnahmen
nebst ggf. einschränkender Bedingungen beizufügen.
Ferner ist die Reinigungs- und Pflegeanleitung zum angebotenen
Produkt in aktuellster und offizieller Fassung mit vorzulegen.

Untergrund bestehend aus:

-  neuer Zementheizestrich

vorbereiten und den Belag gemäß DIN 18 299/DIN 18 365 verlegen.

Kleber:
Die stuhlrollengeeignete Klebung ist nach der Verlegeanleitung
des Belagsherstellers mit einem lösemittelfreien Dispersions-Linoleum-
kleber auszuführen.
Das Produkt ist gekennzeichnet mit dem  Blauen Engel nach RAL-UZ
113, oder gleichwertig,
dem EMICODE  EC1 PLUS "sehr emissionsarm Plus" gemäß  GEV
sowie dem GISCODE D 1 "lösemittelfrei nach TRGS 610".
Menge: 646,000 m²

*Hinweis: UnfallKasse - Rutschhemmung Kinderküche im Mehrzweckraum und Aufwärmküchen*
"...

Sehr geehrte Frau Forejt,
für Aufwärmküchen ist aus Sicht der Unfallkasse ein Bodenbelag mit der Rutschhemmung R10 ausreichend.
siehe DGUV Regel 108-003, Anhang 1

Im Bereich der Kinderküche im Mehrzweckraum muss der Bodenbelag einer R10 Bewertung entsprechen
Der Bereich sollte zwischen 1,20 m bis 1,50 m  Ausdehnung groß sein und möglichst einen anderen Farbkontrast aufweisen.
Auf diesen Flächen sollen keine Bewegungsaktivitäten stattfinden!
Der farblich abgesetzte R10 Belag dient somit gleichzeitig als „Sicherheitsbereich“ für Bewegungsaktivitäten.

Mit freundlichen Grüßen

Detlef Schulz

Unfallkasse Mecklenburg-Vorpommern
Körperschaft des öffentlichen Rechts
-Gesetzliche Unfallversicherung-
Präventionsabteilung

..."

**12.1.100 Linoleum, antistatisch, R 10 - Mehrzweckraum Bereich Kinderküche**
wie vorher beschrieben, jedoch:

in R 10 und in anderem Farbton (Farbkontrast)
Menge: 5,000 m²

**12.1.110 Verfugen des Linoleum-Bodenbelages**
Verfugen des Linoleum-Bodenbelags
mit dem zugehörigen Schmelzdraht
zur deutlich vereinfachten Abreinigung und
erhöhten mechanischen Widerstandsfähigkeit.
Eine Nachbehandlung der Fugenbereiche mit zusätzlichen
Pflegesubstanzen ist nicht erforderlich.
Farbton dem Bodenbelag angepasst
Menge: 330,000 m

**12.1.120 dauerelastische Fugen, Bodenbelag zu Türzargen schließen**
Verfugen von Stahl-Umfassungs-Türzargen zu
Linoleumboden mit Silikondichtstoff in Farbe des
Bodenbelags.
Die Fugenflanken sind zu Reinigen, auf ausreichende
Flankenhaftung ist zu achten.
Farbton:  wie Bodenbelag
Wandtiefe:  ca. 11,5, 17,5, 20, 40 cm
Spiegelbreite Türzarge:  ca. 35/50

1 St Menge = 1 St Innentür, mit linker und rechter
Zargenseite.
Menge: 33,000 St

**12.1.130 dauerelastische Fugen**
mit Silikondichtstoff.
Die Fugenflanken sind zu Reinigen, auf ausreichende
Flankenhaftung ist zu achten.
Farbton:  wie Bodenbelag

Achtung:
Ausführung nur in Absprache und nach Anweisung der Bauleitung.
Menge: 30,000 m

**12.1.140 Winkelprofil Edelstahl, 15/4/3 mm**
Winkelprofil aus Edelstahl an Übergängen oder Abschlüssen verschiedener Bodenbeläge liefern und montieren.
Übergangsprofil aus einem Winkelprofil ca. 15x4 mm,
Winkel sauber an Bodenbelag ansetzen, höhengleich einspachteln, Bodenbelag raumseitig auf liegenden Schenkel des Winkels aufkleben und scharfkantig anarbeiten an stehenden Schenkel
auf dem Zementestrich aufsetzen und befestigen durch Kleben.
Oberfläche:  matt
Abmessungen:  ca. 15 x 4 x 3 mm
Menge: 28,000 m

**12.1.150 Gesellenstunden**
für eventuell zusätzlich erforderliche Arbeiten,
die nicht im Leistungsverzeichnis erfaßt sind und
nur nach Absprache/ Aufforderung und gegen Nachweis
zur Ausführung kommen.

Achtung:
Ausführung nur in Absprache und nach Anweisung der Bauleitung.
Menge: 5,000 h

**12.1.160 Bauhelferstunden**
für eventuell zusätzlich erforderliche Arbeiten,
die nicht im Leistungsverzeichnis erfaßt sind und
nur nach Absprache/ Aufforderung und gegen Nachweis
zur Ausführung kommen.

Achtung:
Ausführung nur in Absprache und nach Anweisung der Bauleitung.
Menge: 5,000 h

#### 12.2 Leitsystem

*Hinweis: Gestaltungsvorgabe - Leitsystem*
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
**12.2.10 Zulage Bodenbelag für Ausführung Leitsystem für Sehbehinderte - für Barrierefreiheit**
siehe Grundriss Erdgeschoss - Barrierefreiheit für Leitsystem etc.

Mehrkosten für die Ausführung der Bodenbeläge:
in Abstimmung mit dem Nutzer und dem AG
Für Nutzer mit stark geminderten Sehvermögen oder Blinde
mit taktiler Orientierungshilfe

liefern und montieren

wie folgt:
Bodenindikatoren aus PUR-Gießmasse

Produktbeschreibung:
Ein taktiles Leitsystem aus PUR-Gießmasse für blinde und sehbehinderte Menschen zum Aufkleben im Innenbereich entsprechend der DIN 32984. Das System besteht aus einzelnen trapezförmigen Rippen und kegelstumpfförmigen Noppen.
Die Rippen und Noppen haben eine rückseitige Klebebeschichtung mit einer abziehbaren Folie.
Das System bewährt sich bereits in Universitäten, auf Treppen, in Eingangsbereichen, im Flughafen, etc.
fügt sich harmonisch in die bestehende Architektur ein und gliedert das Konzept in attraktiver Weise. Die funktionale Anordnung leitet die Blinden und Sehbehinderten und im Brandfall kann das System auch als Fluchtlinie dienen.

Der DBSV urteilt:
„ Die taktile Erkennbarkeit mit dem Langstock wurde als gut bewertet, auch eine Erkennbarkeit mit den Füßen war gegeben. Für glatte Beläge ist die Variante mit 3 Rippen ausreichend. Bei rauen Belägen oder für Hauptwegemarkierungen ist die Variante mit 5 Rippen zu bevorzugen."

Produktdetails:
Rippenprofil trapezförmig 18 / 11 mm; - Länge: 270 mm - Höhe: 3,5 mm
Noppenprofil trapezförmige Noppe Ø 25/20 mm - Kopf flach - Höhe: 3,5 mm
*Die unterseitige Klebefläche ist 0,5 mm stark.
Oberfläche Trittfläche griffig
Material Polyurethangießmasse  emissionsfrei
Brandverhalten B2 nach DIN 4102
Farben lichtgrau, schwarz
Farbabstufungen sind möglich
Härte 70-80 Shore D nach DIN 53 505, schlagzäh
Klebstoff Acrylatkleber
Schälwiderstand: AFERA 4001
>22N/25 mm (Kohäsionsbruch)
Reißdehnung/
Bruchdehnung: DIN 53112
Zugfestigkeit: DIN 53112 Schwitzwasserbeständigkeit: gut
Alterungsbeständigkeit: sehr gut
Weichmacherbeständigkeit: sehr gut
Klebeeigenschaften: aggressiv klebend

Anwendungsgebiete:
Einsetzbar auf fast allen trockenen, sauberen und glatten Flächen im öffentlichen und privaten Raum.

Produkteigenschaften:
• sehr gute Haftung auf fast allen trockenen, sauberen und glatten Flächen
• Begehbarkeit sofort nach Verlegung, volle Belastbarkeit nach 72 Stunden
• Oberfläche sicher und rutschhemmend
• widerstandsfähig, schlagzäh
• schnelle und leichte Verlegung mittels einer Schablone
• unterbrochene Anordnung der Streifen ist reinigungsfreundlich
• rückstandsfreie Entfernung
• gesundheitlich unbedenklich nach EN 1186, EN 13130
• geruchlos  keine Weichmacher oder Lösungsmittel
• UV-stabil

Lagerbedingungen:
Wir empfehlen, das Produkt in geschlossener Verpackung vorzugsweise bei Temperaturen zwischen 15° C und 20° C und einer Luftfeuchtigkeit von etwa 50 bis 60% zu lagern.

Lagerdauer:
Wir empfehlen, das Produkt innerhalb von 6 Monaten, beginnend mit dem auf der Verpackung angegebenem Produktionsdatum, zu verlegen.

Fabrikat:  Leitsystem, taktile Orientierungshilfe

angebotenes Fabrikat: '....................'
  vom Bieter anzugeben

1 m Menge = 1 m Leitsystem mit allen Bodenindikatoren, d.h. in gesamter Breite
Menge: 10,000 m

#### 12.3 Fußleisten

**12.3.10 Fußleisten Massivholz, Pitch Pine, 60/ 15 mm**
Rechteck Profil Massivholz 60/ 15 mm
oben und unten gleichsinnig abgeschrägt 15°,
oberflächenfertig geölt oder mit Hartwachs-Siegel endbehandelt
liefern und ohne Luftzwischenraum zur
Wand/ Fußboden unsichtbar befestigt montieren.

Achtung:
Die Fußleiste und die Versigelung sind vom AN zu bemustern und
dürfen erst nach Freigabe durch den AG hergestellt/ montiert werden!
Menge: 360,000 m

**12.3.20 Flachleisten Massivholz, Pitch Pine - zu bodentiefen Fenstern**
wie vorher beschrieben, jedoch:

Höhe ca. 10-20 mm,
Montage an den bodentiefen Fenstern
Menge: 48,000 m

**12.3.30 Komprimierband für Fußleisten**
Komprimierband 3/15/10

Banddimension komprimiert/ expandiert: 3/ 15 mm
Breite des Bandes 10 mm

Empfohlene Fugenbreite ca. 4 mm
Farbe antrazit oder grau, nach Wahl des AG

Unterlegung der Fußleiste mit dauerelastischem
Komprimierband für Fugenbreite ca. 4 mm
im Anschluß zum Fußboden,
im Zuge der Montage der Fußleiste.

Achtung:
Ausführung nur in Absprache und nach Anweisung der Bauleitung.
Menge: 408,000 m

**12.3.40 Schließen der Fuge zwischen Fußleiste und Bodenbelag - zu Linoleum**
Schließen der Fuge zwischen Fußleiste und Bodenbelag,
mit dauerelastischem Dichtstoff, Silikondichtstoff,
im Farbton des Bodenbelages (3 verschieden Farbtöne),
d.h. angepasster RAL-Farbton
Fugenbreite:  bis 4 mm
Fugentiefe:  bis 4 mm

Achtung:
Ausführung nur in Absprache und nach Anweisung der Bauleitung.
Menge: 408,000 m
